# 582_Schule_Ausstattung & Möblierung (Umkleiden & Gymnastik)
Angebotsaufforderung (GAEB 90, DA83)
Vergabenummer: 53
Währung: EUR

## Zusätzlicher Text
Allgemeine Vorbemerkungen
Name und Anschrift des Auftraggebers:
Landkreis Dahme-Spreewald
Reutergasse 12, 15907 Lübben

1. Beschreibung des Bauvorhabens:

1.01 Städtebau/Architektur

Das Schulgebäude und die Sporthalle bilden ein funktional optimiertes
Gebäudeensemble.
Charakteristisch für das äußere Erscheinungsbild ist die vorgehängte
Fassade mit Aluminiumverbundplatten. Fenster- u. mäandernde
Brüstungsbänder prägen das Fassadenbild. Die dreigeschossige Schule ist
im westlichen Grundstücksbereich angeordnet. Deren Haupteingang öffnet
sich hin zur zukünftigen Planstraße E1.
Die östlich vom Schulgebäude gelegene, zweigeschossige Sporthalle, ragt
nur mit einem Geschoss aus der Erde, nimmt sich dadurch in ihrem Volumen
zurück und vermittelt in ihrer Höhe zwischen Schule und Sportfeldern.
Die beiden Baukörper sind über einen Steg miteinander verbunden.
Der klar strukturierte Baukörper der Schule entwickelt sich aus deren
Nutzungen. Über eine zentrale Halle sind 4 Gebäudeflügel, welche u.a.
die Lerncluster beinhalten, erschlossen. Durch die H-förmige
Grundrissfigur des Schulgebäudes, sowie die räumliche Komposition von
Schule und Sporthalle bilden sich im Außenraum hochwertige Aufenthalts-
und Pausenbereiche.

1.02 Gebäude- u. Konstruktionsbeschreibung Schulgebäude, 3-geschossig
- Gemäß Brandschutzkonzept ist das Schulgebäude als Sonderbau der
Gebäudeklasse 5 einzustufen
- Bruttogeschossfläche ca. 10.900 qm

Baustoffe:
Dach / Flachdach aus Stahlbeton h=32cm C30/37 Ortbeton
Unterzüge Aula / Vierendelträger als Verbundträger in Decke über EG
h=1,22m, S460 (sonstige Unter- u. Oberzüge siehe Anlagen Statik)
Stützen / Stahlbetonstützen b/h 24/24cm, C30/37 im Aulabereich WU
Wände / Stahlbetonwände 20-25cm, C30/37
Mauerwerkswände / KS SFK 0, RD2,0  17,5cm / 20,0cm / 24,0cm
Treppen / Ortbeton (Podeste) u. Fertigteile (Läufe)  freitragende Treppe
der Erschließungs- und Pausenhalle (Ortbeton)
Gründung / Elastisch gebettete Bodenplatte, 50cm C30/37 WU
Fassade:
Die Fassade wird als vorgehängte, hinterlüftete Fassade (VHF) aus
Aluminiumverbundplatten mit Unterkonstruktion erstellt.  In die VHF sind
Fensterbänder mit erforderlichen Öffnungsflügel für die Nutzräume
eingefügt. Vor den Fenstern wird ein elektromotorisch betriebener
Sonnenschutz vorgesehen.
Dach
Die Dachflächen erhalten auf einer Dampfsperre und Wärmedämmschicht,
eine zweilagige Bitumenabdichtung, Retentionsboxen 80 mm und eine
extensive Begrünung 80-100mm.
Aufbauten wie Lüftungs- u. Klimageräte, Photovoltaik können der
Dachaufsicht entnommen werden

1.03 Gebäude- u. Konstruktionsbeschreibung / Sporthalle, 2-geschossig
- Gemäß Brandschutzkonzept ist die Sporthalle als Sonderbau der
Gebäudeklasse 3 einzustufen
- Bruttogeschossfläche ca. 3.400 qm
Die östlich vom Schulgebäude gelegene Sporthalle ist über einen Steg mit
dem Schulgebäude verbunden. Die Sportfläche und der überwiegende Teil
der Umkleideräume liegen unter Geländeniveau. Der Zugang zur Sporthalle,
weitere Nebenräume, Technikräume sowie der Zugang zur Tribüne liegen auf
Erdgeschossniveau. Bei der Sporthalle handelt es sich um eine
Dreifeldhalle mit einem Gesamtspielfeldmaß von 27 x 45 m.
Baustoffe:
Dach über Nutzräume und Verkehrsflächen, Flachdach aus Stahlbeton, h= 24
cm C25/30 Ortbeton
Dach über dem Sportfeld, Flachdach als Verbundkonstruktion,
Halbfertigteildecke, h=22 cm, Schweißträger 320x900mm, Gurte 320x45,
Steg 20mm, Raster 4,37m, S355 MT
Unterzüge Achsen S.E, S.5, S.B HEB300, S355 (sonstige siehe Anlagen
Statik)
Stützen / Stahlbetonstützen b/h 20/20 cm, C35/45 - Diagonalstützen
Wände / Stahlbetonwände 20-30 cm, C25/30, C30/37 im UG als WU
Treppen / Ortbeton (Podeste) u. Fertigteile (Läufe)  Außentreppen, C35/
40 Ortbeton oder FertigteilGründung / Elastisch gebettete Bodenplatte,
h= 70cm C30/37 WU, unter den Lasteinleitungsbereichen der Dachfläche, h=
40 cm C30/37, WU im Bereich des Sportfeldes und sonstigen Bereichen
Fassade
Die Fassade wird als vorgehängte, hinterlüftete Fassade (VHF) aus
Aluminiumverbundplatten mit Unterkonstruktion erstellt. In die VHF sind
Fensterbänder mit erforderlichen Öffnungsflügeln für die Nutzräume und
Sportflächen eingefügt.
Dach
Die Dachflächen erhalten eine zweilagige Bitumenabdichtung,
Retentionsboxen 80 mm und eine  extensive Begrünung 80-100mm.
Aufbauten wie Lüftungs- u. Klimageräte, Photovoltaik können der
Dachaufsicht entnommen werden

1.04 Angaben zur Örtlichkeit

Anschrift der Baustelle:
Gymnasium Schönefeld II mit Sporthalle  Planstraße E,
12529 Schönefeld

Das in Schönefeld Nord gelegene Baugrundstück hat eine Größe von 19.774
m² und liegt im Umgriff des Bebauungsplans 15/19 "Planstraße E" /
"Gebietserschließung Schönefeld Nord und Gymnasium" - Teilgebiet Schule
der Gemeinde Schönefeld. Erschlossen wird das Schulgrundstück zu Beginn
des Betriebs über die Planstraßen E und E 2. Zeitversetzt wird die
Schule zukünftig auch über die westlich des Grundstücks vorgesehene
Planstraße E 1, der eigentlichen Schuladresse, angebunden. Entlang der
Planstraße E1 wird die Verlängerung der U-Bahnlinie 7 führen. Eine U-
Bahnstation ist in unmittelbarer Nähe des westlichen Schuleingangs
geplant. Vom S-Bahnhof Schönefeld aus ist die Schule in max. 30 Min. zu
Fuß und/oder mit öffentlichen Verkehrsmitteln zu erreichen.

Angaben zur Baustelle:
Lage und Transportweg:
Die gesamte Grundstücksfläche ist von einem 2,00m hohen Zaun
eingeschlossen.
Der AN hat dafür Sorge zu tragen, dass Tore und Gebäudezugänge außerhalb
der Arbeitszeit zwischen 18:00 bis 6:00 Uhr verschlossen sind. Werden
Zaunelemente zur Materialanlieferung geöffnet, so sind diese unmittelbar
nach Beendigung der Anlieferung wieder zu verschliessen und zu
verschrauben.

Transporteinrichtungen, Transporte:
Eine Baustraße ist  entlang der zukünftigen Planstraße E2 eingerichtet.
Die Zufahrt zum Grundstück erfolgt über die  Hans-Grade Allee (siehe
auch Anlage)
Freileitungstrasse:
Eine Hochspannungstrassse / Sicherheitsbereich vom Betreiber 50Hertz
schneidet das Baugrundstück im Bereich der südwestlichen Ecke, sowei die
Baustellenzufahrt..  Der Sicherheitsbereich der Hochspannungstrasse wird
im Zuge der Feinabsteckung (südwestliche Ecke) entsprechend markiert und
ist im Baustelleneinrichtungsplan eingetragen.  Die Durchfahrtshöhe für
Fahrzeuge und Maschinen beträgt  im Bereich der Baustellenzufahrt/
Freileitungstrasse von der Hans-Grade-Allee max. 4 m über Grund.Die
Durchfahrtshöhe ist vor Ort kenntlich gemacht.

Anmeldung Kräne Obere Luftfahrtbehörde
Die Errichtung von Kränen und Bauhilfsmittel von gewisser Höhe ist bei
der Gemeinsamen Oberen Luftfahrtbehörde Berlin Brandenburg (LuBB)
mindestens 14 Arbeitstage vor Einsatzbeginn zu beantragen.
Das Antragsformular ist online bei der Gemeinsamen Oberen
Luftfahrtbehörde Berlin-Brandenburg veröffentlicht.
Das Bauvorhaben befindet sich in unmittelbarer Nähe zum Flughafen
Berlin-Brandenburg im Bauschutzbereich

Sonstiges:
Der AN bzw. ein von ihm bevollmächtigter Vertreter ist verpflichtet, an
Baubesprechungen teilzunehmen.

Grundlagen
Soweit in der Leistungsbeschreibung auf Technische Spezifikationen, z.B.
nationale Normen, mit denen Europäische Normen umgesetzt werden,
europäische technische Zulassungen, gemeinsame technische
Spezifikationen, internationale Normen, Bezug genommen wird, werden auch
ohne den ausdrücklichen Zusatz: "oder gleichwertig", immer gleichwertige
Technische Spezifikationen in Bezug genommen.

Werbung
Jegliche Werbung, am Bauvorhaben selbst oder an der
Baustelleneinrichtung des AN, bedarf der ausdrücklichen vorherigen
Zustimmung des AG.

Anlagen
00_Projektbeschreibung
01_Lageplan
02_Baustellenzufahrt, Baustraße
03_Baustelleneinrichtungsplan
04_Grundriss Untergeschoss
05_Grundriss Erdgeschoss
06_Grundriss 1. Obergeschoss
07_Grundriss 2. Obergeschoss
08-12_Ansichten Schnitte Schule (A1 / B1 / CC / DD)
13-15_Ansichten Schnitte Sporthalle (A2 / B2 / EE / FF / GG)
16-18_Detailplanung zur Ausstattung

## Zusätzlicher Text
Allgemeinen Vorbemerkungen II
Als Vertragsgrundlage für die Ausführung der Arbeiten, Lieferungen und
unentgeltlich zu bewirkender Nebenleistungen gelten die in der
Leistungsbeschreibung eingefügten Allgemeinen Vorbemerkungen, Besonderen
Vertragsbedingungen und technischen Ausführungsbeschreibungen, die durch
Unterschrift und/oder Abgabe des Angebotes anerkannt werden.

- Vor Abgabe des Angebotes hat sich der Bieter über die örtlichen
Verhältnisse zu informieren. Mangelnde Kenntnisse über örtliche
Situation oder den geforderten Leistungsumfang berechtigen zu keiner
nachträglichen Änderung des Angebotes.

Mit der Abgabe des Angebotes gibt der Bieter die Versicherung ab, dass
ihm die örtlichen Verhältnisse und die Projektunterlagen bekannt sind.

- Unklarheiten sind vor der Abgabe des Angebotes mit der ausschreibenden
Vergabestelle zu klären. Nachforderungen, die nach Aufnahme der Arbeiten
wegen Unklarheiten erhoben werden, werden nicht anerkannt.

- Alle Einzelpreise (EP) sind Netto in EUR mitmaximal drei
Nachkommastellen einzutragen

- Die Angebote müssen die Kosten für Verpackung/ Versicherung/ Aufladen/
Beförderung bis zur Anlieferungsstelle, das Entladen und den Transport
in die einzelnen Räume einschließlich Aufstellung und die Montage
beinhalten. Mehrkosten werden nicht vergütet, Stundenverrechnungssätze
nicht vereinbart.

"Technische Ausführungsbeschreibung" sind Bestandteil des LV und somit
ebenfalls Grundlage der Ausschreibung.
Abweichungen von den konstruktiven Merkmalen (Maßen und Materialstärken)
sind möglich, solange die technischen, funktionalen und räumlichen
Anforderungen der Planung erfüllt werden. Diese Abweichungen sind
separat
aufzulisten und ggf. zu erlläutern.

- Die nachfolgenden Leistungspositionen beziehen sich immer auf eine
komplette funktions- und nutzungsfäige Leistung incl. aller hierzu
erforderlichen Nebenleistungen die zur Erbringung des Leistungstitels
notwendig sind, wenn nicht anders vermerkt ist.

- Die zur Zeit in Deutschland gültigen Sicherheits und Gütebestimmungen,
Vorschriften und Richtlinien sind einzuhalten. Das betrifft besonders
die Einhaltung der Unfallverhütungsvorschriften sowie die
Schadstofffreiheit der Erzeugnisse.

- Der Bieter verpflichtet sich, bei seinen Leistungen und auch bei
Zulieferungen oder Nebenleistungen Dritter im Rahmen der
wirtschaftlichen Möglichkeiten umweltfreundliche Produkte und Verfahren
bevorzugt einzusetzen.Die Materialien dürfen keine
gesundheitsschädlichen Emissionen abgeben und keine krebserzeugenden und
erbgutschädigenden Inhaltsstoffe enthalten.

- Sämtliche Möbel und eingesetzte Materialien müssen auf das
Formaldehyd-Emissionsverhalten überprüft worden sein. Sie müssen ein
geringeres
Emissionspotential als 0,1 ppm HCHO aufweisen, um den vom Gesundheitsamt
empfohlenen Richtwert zu unterschreiten.

Aufmass
Das Bauvorhaben ist ein Neubau. Die Werkplanung ist auf Basis der
Ausführunpsplanung zu erstellen.

Bemusterung
- Auf Wunsch des AG sind einzelne Möbel kostenfrei zu bemustern. Die
Bemusterung erfolgt mit fester Orts- und Terminangabe.
Die Bemusterung der geforderten Bauteile ist (Handmuster für
Tischplatten, Korpus, Elektrobauteile etc) in Absprache mit dem AG und
der AG-Bauleitung so abzustimmen und so rechtzeitig durchzuführen, dass
die entsprechenden Materiallieferfristen gewahrt bleiben. Diese Muster
sind in die Einheitspreise einzukalkulieren und werden nicht gesondert
vergütet.

Einrichtungspläne und Installationsplan
- Einrichtungspläne und Installationsplan sind vier Wochen nach
Auftragserteilung in Papierform und digital an den Bauherrn zu
übergeben.
- Revisionsunterlagen (in deutscher Sprache) sind mit Inhaltsverzeichnis
geordnet 3- fach in je einem kompletten Ordner zu liefern

Ein Bauablaufplan wird durch den AG zur Verfügung gestellt. Der AG
behält sich vor, den geplanten Bauablauf, zu modifizieren.

Mit der Abgabe des Angebotes garantiert der Anbieter, dass das
angebotene Schulmobiliar der DIN- ISO 5970 entspricht.
Es ist ein Nachweis darüber zu führen, dass das angebotene Mobiliar den
Richtlinien des GUV bzw. der LGA entsprechen.
TÜV-Prüfzeugnisse / GS-Zertifizierung sind vorzulegen.

Die zum Zeitpunkt der Ausführung der Leistungen des AN geltenden,
einschlägig anerkannten Regeln der Technik einschließlich der für die
Leistung des AN zutreffenden allgemeinen technischen Vorschriften,
sonstige DIN-Normen und technische Vorschriften neuester Fassung sind zu
beachten.

## Zusätzlicher Text
Allgemeine Vorbemerkungen für nachhaltiges Bauen
Allgemeine Vorbemerkungen für nachhaltiges Bauen gemäß BNB & QNG NWG
Das Bauvorhaben wird als nachhaltiges Gebäude geplant und ausgeführt.
Für den Bauherren sind daher die Umweltverträglichkeit der Bauprodukte,
die Qualität der Ausführung, der Verzicht auf Schadstoffe sowie die
Minimierung von Umweltbelastungen durch die Baustelle besonders wichtig.
Mit Fertigstellung des Gebäudes beabsichtigt der Bauherr eine
Zertifizierung nach BNB sowie QNG durchführen zu lassen. Diese
beinhaltet vor allem eine Überprüfung der eingesetzten Bauprodukte sowie
umfangreiche Messungen zur Schadstoffbelastung. Die vom Bauherrn in der
Planung definierten Vorgaben und Einschränkungen zu Baustoffen und
Bauprodukten sind in den Positionstexten enthalten und zwingend
einzuhalten. Dazu sind mit Angebot die Baustoffe und Bauprodukte zu
benennen (Hersteller, Fabrikat, Typ etc.).

Der Bieter ist aufgefordert, möglichst umweltfreundliche und
schadstoffarme Baustoffe und Bauprodukte einzusetzen. Die Bauprodukte
und materialien sollen so gewählt werden, dass Dauerhaftigkeit,
Instandhaltungsfreundlichkeit, Rückbaufähigkeit und
Reinigungsfreundlichkeit gewährleistet werden. Der zusätzliche Aufwand
für entstehende Leistungen (komplette Dokumentation für das Erreichen
des vom Bauherrn angestrebten Zertifikats) sind in den Positionen mit
einzuberechnen und werden nicht gesondert vergütet.

Deklaration
Alle Produkte sind mindestens

21 Tage vor Bestellung

durch den Unternehmer zu benennen. Die Nachweise
(Sicherheitsdatenblätter oder Herstellererklärungen) sind digital
vorzulegen. Produktdatenblätter und Technische Merkblätter sind digital
vorzulegen.

Freigabe
Es dürfen nur freigegebene Bauprodukte eingesetzt werden. Die Freigabe
erfolgt auf Grundlage der vorzulegenden Nachweise: technischen
Datenblätter, Sicherheitsdatenblätter (soweit für das Produkt vorhanden)
und Umweltdeklarationen (kurz: EPD, soweit für das Produkt vorhanden).
Diese sind zur Vermeidung von Verzögerungen im Bauablauf mindestens 21
Tage vor Bestellung, spätestens aber 21 Tage vor Beginn des Einbaus
vorzulegen.

Der Anbieter verpflichtet sich, alle Produkte mit
Nachhaltigkeitsanforderungen entsprechend der Festlegung zur Deklaration
vollständig und gesammelt zu deklarieren und mit den geforderten
Unterlagen zu übergeben. Grundsätzlich sind alle Produkte mit
Sicherheitsdatenblatt durch den Unternehmer zu benennen und
einzureichen. Unvollständig eingereichte Produkte werden nicht
bearbeitet. Der AG behält sich vor bei Austauschen einmal freigegebener
Produkte eine zusätzliche Bearbeitungsgebühr zu berechnen. Bei
Unklarheiten über den Einsatz eines Produktes ist unbedingt vor dem
Einbau Rücksprache mit der Bauleitung zu halten. Sollte der Anbieter
nicht freigegebene Produkte verwenden, sind diese Produkte auf eigene
Kosten vollständig zu entfernen und auszutauschen.

Produkte mit Sicherheitsdatenblättern
Produkte mit Sicherheitsdatenblättern sind grundsätzlich zu deklarieren.
Dies gilt auch, wenn keine Anforderung an der Position genannt ist.
Zusätzlich gelten mindestens folgende Vorgaben. Sind in den Positionen
oder Titeln höhere Anforderungen genannt, gelten jene.

PU-Systeme nicht schlechter als GIS-Code PU10 oder RU1.
RE-Systeme nur GIS-Code RE05 und RE20.
Vor Ort eingesetzte Lacke und Farben auf nicht mineralischen
Untergründen VOC <10%.
Farben und Beschichtungen auf mineralischen Untergründen mit ELF-
Zertifikat.
Bitumenprodukte haben GIS-Code BBP10.
Geschäumte Dämmstoffe sind ohne (teil)halogenierte Treibmittel
hergestellt.
Kunststoffe ohne Stabilisatoren mit Blei, Cadmium und Zinn-Verbindungen.
Holz-Öle nur GIS-Code Ö10.
Montageschäume sind nur für Fugen in Wärmedämmung gemäß abZ zulässig.

Vorgaben zum Einsatz von Holz
Alle eingesetzten Hölzer, Holzprodukte oder Holzwerkstoffe müssen ein
FSC oder
PEFC Zertifikat sowie das dazugehörige CoC Zertifikat haben. Es ist die
Lieferkette (CoC) sicherzustellen und nachzuweisen.
Alle Verarbeiter von Holz- und Holzprodukten haben eine Erklärung
abzugeben,
dass Sie nur Produkte mit gültigem Zertifikat bestellt und verarbeitet
haben. Dies
erfolgt auf Firmenpapier mit Nennung der Baustelle, Auflistung der
Lieferscheine
(Lieferscheinnummer) und Bestätigung, dass nur zertifiziertes Holz
eingesetzt
wurde.

Vorgaben zum Einsatz von Naturstein
Es darf nur Naturstein verwendet werden, der frei von Kinder- und
Zwangsarbeit ist. Dies ist erfüllt bei Steinen aus der EU (CE-
Kennzeichnung notwendig) und Steinen mit dem WIN=WIN Fair Stone Siegel.

Mengennachweise
Mit Fertigstellung der Arbeiten ist ein Mengen- und Massennachweis zu
führen. Dieser dient zur abschließenden Feststellung der real im Gebäude
verbauten Produktmengen. Der Mengen- und Massennachweis kann auf
Grundlage der LV Mengen und Massen erfolgen, die um Mehr- oder
Mindermengen ergänzt werden.

Vorgaben Baustelle
Abfälle auf der Baustelle sind weitgehend zu vermeiden. Die dennoch
anfallenden Abfälle sind sortenrein in mineralische Abfälle, Wertstoffe,
gemischte Baustellenabfälle, Problemabfälle und asbesthaltige Abfälle zu
sortieren.

Eine lärmarme Baustelle ist grundsätzlich anzustreben. Dazu sind soweit
technisch möglich lärmarme Baumaschinen und Geräte einzusetzen. In den
Schutzzeiten Wochentags 20:00 bis 6:00 Uhr sowie am Wochenende ist
Baustellenlärm prinzipiell auszuschließen.

Maschinen und Geräte sind mit einer wirksamen Absaugung zu versehen,
Stäube sind an der Entstehungsstelle möglichst vollständig zu erfassen
und gefahrlos zu entsorgen. Die Ausbreitung des Staubs auf unbelastete
Arbeitsbereiche ist, soweit technisch möglich, zu verhindern.
Ablagerungen sind zu vermeiden. Zur Beseitigung von Staub sind Feucht-
bzw. Nassverfahren oder saugende Verfahren einzusetzen. Die
Einrichtungen zum Abscheiden, Erfassen von Stäuben haben dem Stand der
Technik zu entsprechen und sind regelmäßig zu warten.

Es ist sicherzustellen, dass der Boden nicht durch chemische
Verunreinigungen kontaminiert wird. Es ist auszuschließen, dass kein mit
folgenden H-Sätzen und dem Gefahrensymbol gekennzeichneter Stoff in
Kontakt mit der Umwelt kommt:
H300, H310, H330 Akute Toxizität
H340 Keimzell-Mutagenität Muta. 1A / 1B
H341 Keimzell-Mutagenität Muta.  2
H350 Karzinogenität Carc. 1A / 1B
H351 Karzinogenität Carc. 2
H360 Reproduktionstoxizität Rep. 1A /1B
H361 Reproduktionstoxizität Rep. 1A /1B
H400 akut gewässergefährdend
H400, H410, H411, H412, H413 chronisch gewässergefährdend
H420 Ozonschicht schädigend
H334 Sensibilisierung der Atemwege
H317 Sensibilisierung der Haut
PTB-Eigenschaft persistent, bioakkumulierend und toxisch
vPvB-Eigenschaft sehr persistent und sehr bioakkumulierend

Der Boden auf und um die Baustelle ist soweit technisch möglich vor
unnötigen Verdichtungen zu schützen.

Anlagen Schadstoffvorgaben
GRUNDSÄTZLICHE VORGABE:
maximaler Anteil 0,1 % besonders besorgniserregenden Stoffe nach CLP- /
REACH Verordnung mit sensibilisierenden, humantoxischen oder
umweltgefährdenden Eigenschaften oder besonders besorgniserregende
Stoffe.

Für alle Produkte gilt: Eine Prüfung und Freigabe ist vor dem Einbau
zwingend erforderlich! / Deklaration enthaltenener SVHC > 0,1 %

Für alle Holzprodukte gilt: Es darf nur nach FSC, PEFC zertifiziertes
Holz verbaut werden. Der Anteil an zertifiziertem Holz ist durch
entsprechende Lieferscheine sowie das dazugehörige CoC Zertifikat
nachzuweisen!

## LOS 53 Ausstattung & Möblierung (Umkleid
Datum: 26.11.25

### Bereich 1 Umkleiden - Gymnastikraum

*Hinweis*
Im Rahmen der baulichen Maßnahme erfolgt die
Ausstattung eines Gymnastikraumes sowie die
Umkleidebereiche in der Sporthalle. Ziel ist die
funktionale, langlebige und nutzungsoptimierte
Einrichtung dieser Räume zur Unterstützung eines
modernen und vielseitig nutzbaren Trainingsumfelds.
Gegenstand der nachfolgenden Leistungsbeschreibung sind
die Lieferung und Montage der Ausstattungselemente für
den Gymnastikraum sowie für die Damen- und Herren-
Umkleiden.
Die Ausschreibung erfolgt produktneutral. Die
angebotenen Produkte müssen in Qualität, Funktionalität
und technischer Ausstattung den beschriebenen
Anforderungen entsprechen und mit entsprechender
Fabrikatsangabe im Angebot hinterlegt werden.

#### Titel 1.1 Gymnastikraum

**1.1.10 Multifunktionsregal**
Multifunktionales Aufbewahrungsregal aus Metall zur
Lagerung von Kleingeräten im Gymnastikbereich.

Lieferung eines stabilen, langlebigen
Aufbewahrungsregals aus Metall zur geordneten
Unterbringung von Gymnastikkleingeräten wie Matten,
Hanteln, Medizinbällen,  Springseilen oder Ähnlichem.
Das Regal muss eine flexible und platzsparende Lagerung
ermöglichen.

Konstruktion: pulverbeschichtetes Metall (schwarz)
Maße (ca.): Breite ca. 180 cm, Höhe ca. 120 cm, Tiefe
max. 60 cm
Mehrere Ablageflächen (mind. 3 Ebenen), geeignet für
verschieden große Trainingsgeräte
Gummierte Ablageböden zur Geräteschonung

Belastbarkeit: mind. 300 kg insgesamt

Standfest, kippsicher, mit rutschhemmenden Füßen oder
Bodenprotektoren

Korrosionsbeständig und leicht zu reinigen

 Lieferung erfolgt vormontiert oder inkl. einfacher
Aufbauanleitung bzw. Montage vor Ort.

Angebotenes Fabrikat:__________________________
Menge: 2,000 St
Zuordnung: 399

**1.1.20 Yoga-Matte**
Lieferung rutschfester, stoßdämpfender Bodenturnmatten
für vielseitigen Einsatz im Sport-, Reha- oder
Bewegungsbereich. Die Matten sollen gelenkschonend
sein, hohe Formstabilität aufweisen und leicht zu
reinigen sein.
Mindestanforderungen:

Abmessungen je Matte: ca. 200 × 100 × 1,5 cm
Mattenkern: Verbundschaumstoff oder vergleichbares
stoßdämpfendes Material
Oberfläche: rutschhemmend, schweiß- und urinresistent,
desinfektionsmittelbeständig
Unterseite: rutschhemmend
inkl. Tragegriff

Mattenfarbe: grau

Lieferung erfolgt flachliegend oder gerollt, inkl.
Pflegehinweis.

Angebotenes Fabrikat:__________________________
Menge: 10,000 St

**1.1.30 Bodenschutzmatten**
Lieferung robuster, rutschhemmender Bodenschutzmatten
zum Schutz des Bodenbelags bei der Nutzung von
Trainingsgeräten, freien Gewichten oder funktionellen
Übungen. Die Matten sollen Schall dämpfen, Vibrationen
reduzieren und den Boden vor Beschädigung bewahren.

Abmessungen: ca. 100 × 100 cm pro Matte
Stärke: mind. 20 mm
Material: Gummigranulat
Eigenschaften: stoßdämpfend, trittschalldämmend,
rutschfest, abriebfest
Verlegbar als lose Einzelmatten
Farbe: schwarz

Temperatur- und feuchtigkeitsbeständig
Einfache Reinigung mit Wasser und handelsüblichen
Reinigungsmitteln

Lieferung erfolgt flachliegend oder aufgerollt, inkl.
Verlege- und Pflegehinweisen.

Angebotenes Fabrikat:__________________________
Menge: 10,000 St

#### Titel 1.2 Umkleideräume

**1.2.10 Freistehende Sitzbank (Darstellendes Spiel)**
Lieferung und Montage einer freistehenden Sitzbank zur
Ausstattung von Umkleidebereichen. Die Sitzbank besteht
aus einer stabilen, fest verschweißten
Rahmenkonstruktion aus Stahl mit korrosionsschützender
Oberflächenbehandlung (z. B. Pulverbeschichtung oder
Verzinkung).
Die Sitzfläche ist mit langlebigen, fein bearbeiteten
Holzleisten (z. B. Hartholz mit gefasten Kanten)
ausgestattet. Die Bank verfügt über eine Rückenlehne
sowie eine integrierte Hakenleiste zur Ablage bzw. zum
Aufhängen von Kleidung oder Ausrüstungsgegenständen.
Die Ausführung umfasst:

Gesamthöhe: ca. 170 cm
Breite: ca. 100 cm
Tiefe: ca. 38 cm

Rahmenmaterial: Stahl mit Oberflächenbehandlung zum
Korrosionsschutz (lichtrgau) Farbe nach Wahl Architekt

Sitz- und Lehnleisten: aus Hartholz (Eiche), Material
und Farbe nach Wahl Architekt

Unterseite: ausgestattet mit bodenschonenden Gleitern
aus Kunststoff oder gleichwertigem Material

Hakenleiste: mit mehreren stabilen Haken zur
Kleidungslagerung
Farbgebung (z. B. Stahlrahmen und Holzleisten) erfolgt
gemäß Abstimmung mit dem Architekten.

Angebotenes Fabrikat:__________________________
Menge: 8,000 St

**1.2.20 Freistehende Sitzbank (Sporthalle Schüler-Umkleiden)**
Lieferung und Montage einer freistehenden Sitzbank zur
Ausstattung von Umkleidebereichen. Die Sitzbank besteht
aus einer stabilen, fest verschweißten
Rahmenkonstruktion aus Stahl mit korrosionsschützender
Oberflächenbehandlung (z. B. Pulverbeschichtung oder
Verzinkung).
Die Sitzfläche ist mit langlebigen, fein bearbeiteten
Holzleisten (z. B. Hartholz mit gefasten Kanten)
ausgestattet. Die Bank verfügt über eine Rückenlehne
sowie eine integrierte Hakenleiste zur Ablage bzw. zum
Aufhängen von Kleidung oder Ausrüstungsgegenständen.
Die Ausführung umfasst:

Gesamthöhe: ca. 170 cm
Breite: ca. 100 cm
Tiefe: ca. 38 cm

Rahmenmaterial: Stahl mit Oberflächenbehandlung zum
Korrosionsschutz (lichtrgau) Farbe nach Wahl Architekt

Sitz- und Lehnleisten: aus Hartholz (Eiche), Material
und Farbe nach Wahl Architekt

Unterseite: ausgestattet mit bodenschonenden Gleitern
aus Kunststoff oder gleichwertigem Material

Hakenleiste: mit mehreren stabilen Haken zur
Kleidungslagerung
Farbgebung (z. B. Stahlrahmen und Holzleisten) erfolgt
gemäß Abstimmung mit dem Architekten.

Angebotenes Fabrikat:__________________________
Menge: 24,000 St

**1.2.30 Schuhablage aus Stahlblech für freistehende Sitzbank**
Lieferung und Montage einer Schuhablage zur Integration
unterhalb der Sitzfläche einer freistehenden Sitzbank
im Umkleidebereich.
Die Schuhablage besteht aus gelochtem oder geschlitztem
Stahlblech (z. B. zur Belüftung und Wasserablauf), in
stabiler Ausführung. Befestigung an der
Unterkonstruktion der Bank, form- und kraftschlüssig
montiert.

Leistungsumfang:
Ausführung aus verzinktem oder pulverbeschichtetem
Stahlblech (wie freistehende Sitzbank)
Materialstärke mindestens 1,5 mm
Oberfläche korrosionsgeschützt (z. B. verzinkt oder
beschichtet)
Durchgehende Ablagefläche, angepasst an die Bankbreite
(ca. 100 cm)

Befestigungselemente inklusive
Farbe gemäß Architektenvorgabe

Montage unterhalb der Sitzfläche ohne Beeinträchtigung
der Stabilität oder Nutzbarkeit der Sitzbank

Hinweis: Die Schuhablage ist ausschließlich in
Kombination mit der freistehenden Sitzbank zu liefern
und zu montieren.
Menge: 24,000 St

#### Titel 1.3 Allgemein

**1.3.10 Spiegelwand Darstellendes Spiel 6,0x2,0m**
Spiegelwand
L/H = 6,00 x 2,00 m (je Spiegelement BxH 1,50x2,00m)
mit geschliffenen und polierten Kanten, Spiegel aus VSG

Befestigung auf tragende Wand (Stahlbetonwand)
Montage-Profile Aluminium als Gesamt-Rahmen

inkl. aller Nebenleistungen, Befestigungsmittel,
Kantenversiegelung, Justierarbeiten und Schutzmaßnahmen

EInbauort: Schulgebäude; Erdgeschoss
Menge: 1,000 St

**1.3.20 Spiegelwand Gymnastikraum 6,0x2,0m**
Spiegelwand
L/H = 6,00 x 2,00 m (einzel Spiegelement BxH
1,50x2,00m)
mit geschliffenen und polierten Kanten, Spiegel aus VSG

Befestigung auf Trockenbauwand
Montage-Profile Aluminium als Gesamt-Rahmen

inkl. aller Nebenleistungen, Befestigungsmittel,
Kantenversiegelung, Justierarbeiten und Schutzmaßnahmen

EInbauort: Sporthalle; Untergeschoss Gymnastikraum
Menge: 1,000 St

### Bereich 2 Sonstiges

#### Titel 2.1 Sonstiges

*Hinweis*
Die optionale Position Einlagerung im
Leistungsverzeichnis muss angeboten werden. Der
Landkreis behält sich vor, über die Bezuschlagung
dieser Position sowie deren Umfang zu entscheiden.

**2.1.10 Optionale Zwischenlagerung von Neumöbeln**
Optionale Zwischenlagerung der Neumöbel in den
vorgenannten Positionen (ca. 30m³)  aufgrund möglicher
Bauzeitverlängerung.

Beschreibung / Leistungsumfang:
Für den Fall der einer verzögerten Fertigstellung des
Schulneubaus hat der Auftragnehmer die Neumöbel des
Auftraggebers bis zur tatsächlichen Übergabe- bzw.
Einbautermin fachgerecht zwischenzulagern.
Die Leistung umfasst alle erforderlichen Tätigkeiten
von der Übernahme bis zur späteren Auslieferung.

Leistungsinhalt:
Fachgerechte Zwischenlagerung der Neumöbel in
geeigneten, trockenen, sauberen und gesicherten
Lagerräumen.

Schutzmaßnahmen gegen Beschädigungen, Feuchtigkeit,
Staub, Verschmutzung oder unbefugten Zugriff.

Versicherungsdeckung der eingelagerten Gegenstände
(inkl. Brand, Diebstahl, Wasser, Elementarschäden).

Abruf auf Anweisung des Auftraggebers sobald die Möbel
montiert bzw. aufgestellt werden können.

Anlieferung und Verbringung der Möbel zum Schulneubau.

Besondere Hinweise:
Die Leistung ist optional und wird nur dann abgerufen,
wenn sich der Bauablauf verzögert.
Es besteht kein Anspruch auf Abnahme der Leistung;
Ausführung ausschließlich auf Abruf.

Der Auftragnehmer hat ausreichende Kapazitäten für die
Lagerung der voraussichtlichen Möbelmengen
bereitzuhalten oder kurzfristig bereitzustellen.
Menge: 9,000 Mon.

USt %: 19,00
